# CHAU - Chausseestraße 7, 10115 Berlin
Angebotsaufforderung (GAEB DA XML 3.3, DA83)
Projekt: CHAU
Währung: EUR
Abgabeort: Covivio Immobilien GmbH Lietzenburger Str. 90 10719 Berlin F
Ausführungsbeginn: 03.02.2025
Ausführungsende: 09.06.2025
Auftraggeber: Covivio Wohnen GmbH, c/o Covivio Immobilien GmbH, Lietzenburger Str. 90, 10719 Berlin
Ausführungsort: CHAU, Chausseestraße 7, 10115 Berlin
Erstellt mit: 5 260216, NOVA AVA, 17.02.2026

## LEISTUNGSÜBERSICHT
Im folgenden Leistungsverzeichnis sind Rohbauarbeiten, Zimmererarbeiten sowie Innenputzarbeiten aufgeführt.
Einige Kenndaten:

| Art | Menge |
| --- | --- |
| KS-Mauerwerk | 330 m2 |
| Putzarbeiten | 120 m2 |

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung.

Kennzahlen:
Wohneinheiten Bestand  = 29 WE
Wohneinheiten Neu = 2 WE
Treppenhäuser = 3 Stück

Sonstiges:
Als Vorbereitung des Ausbaues ist eine Schwammsanierung und eine Balkenverstärkung erforderlich.

## ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN BETONARBEITEN
Der sachliche Geltungsbereich ergibt sich ebenso wie die technische Ausführung aus den ATV.
DIN 18 331 - Betonarbeiten und den anerkannten Regeln der Technik.

Ergänzend sind u.a. folgende ATV/ DIN/ DIN EN zu berücksichtigen:
ATV DIN 18 299 Allgemeine Regelungen für Bauarbeiten jeder Art
ATV DIN 18 335 Stahlbauarbeiten
ATV DIN 18 336 Abdichtungsarbeiten
ATV DIN 18 451 Gerüstarbeiten
ATV DIN 18 384 Blitzschutzanlagen
DIN 4102 Brandverhalten von Baustoffen und Bauteilen
DIN 4108 Wärmeschutz im Hochbau
DIN 4109 Schallschutz im Hochbau
DIN 7865 Elastomer-Fugenbänder zur Abdichtung von Fugen in Beton
DIN 18531 Abdichtung von Dächern sowie Balkonen, Loggien und Laubengängen (nicht genutzte und genutzte Dächer)
DIN 18532 Abdichtung von befahrbaren Verkehrsflächen aus Beton
DIN 18533 Abdichtung von erdberührten Bauteilen
DIN 18534 Abdichtung von Innenräumen
DIN 18535 Abdichtung von Behältern und Becken
DIN 18 197 Abdichten von Fugen in Beton mit Fugenbändern
DIN 18 218 Frischbetondruck auf lotrechte Schalungen
DIN 1054 Baugrund - Sicherheitsnachweise im Erd- und Grundbau
DIN EN 1993 Bemessung und Konstruktion von Stahlbauten
DIN EN 1991-1-1/
DIN EN 1991-1-1/ Eurocode 1: Einwirkungen auf Tragwerke

Weiterhin gelten sämtliche europäischen und nationalen Vorschriften, Merkblätter, Stoff- und Prüfnormen usw. jeweils in ihrer aktuellen Fassung sowie die Herstellerverarbeitungsangaben, Zulassungen und Empfehlungen der jeweiligen Fachverbände.

## ZUSÄTZLICHE TECHNISCHE VORBEMERKUNGEN - MAURERARBEITEN
Der sachliche Geltungsbereich ergibt sich ebenso wie die technische Ausführung aus den ATV:
DIN 18 330  Mauerarbeiten und den anerkannten Regeln der Technik.

Ergänzend sind u.a. folgende ATV zu berücksichtigen:
DIN 18 299 Allgemeine Regelungen für Bauarbeiten jeder Art
DIN 18 336 Abdichtungsarbeiten

Weiterhin gelten sämtliche europäischen und nationalen Vorschriften, Merkblätter, Stoff- und Prüfnormen usw. jeweils in ihrer aktuellen Fassung sowie die Herstellerverarbeitungsangaben, Zulassungen und Empfehlungen der jeweiligen Fachverbände.

## 3126 Rohbauarbeiten DG
Datum: 16.04.2024

### Titel 1 Rohbauarbeiten neues Dachgeschoss

#### Bereich 1.1 Rohbauarbeiten neues Dachgeschoss

*Hinweis: Hinweis*
Nachfolgend werden die Leistungen gemäß Plan

- "Grundriss DG - Tragwerk Decke über 4.OG"
- "Stahlrahmen Vorderhaus"
- diverse Architektenpläne

und gemäß Statik von Bauberatung Weiß, vom 01.09.2023
inkl. 5 Positionsplänen ausgeschrieben, die zusätzlich zur
Deckenbalkensanierung bzw. zu neuen Deckenbalken ausgeführt
werden müssen.

*Hinweis: Poroton-Außenwand zum Innenhof*

**1.1.110 Ausgleichsschicht und Bitumendachbahn, B=36,5cm**
Ausgleichsschicht herstellen und Bitumendachbahn liefern und
verlegen auf Rohdecke über UG.

Ausgleichsschicht: NM MG III
Bitumendachbahn: R500
Breite:  ca. 36,5cm
Folgeleistung: Porotonmauerwerk

Ausführungsort: Poroton-Außenwand zum Innenhof
Menge: 50,000 m

**1.1.120 Wärmedämmziegel Poroton S9 365, D=365mm**
Wärmerdämmziegel-Poroton-Wand als Teilbereiche der Außenwand
gemäß Architektenplanung herstellen, inkl. sämtlicher Anarbeitungen.

Die Position beinhaltet das saubere Mauern und Schneiden von Steinen.

Wandstärke:  D=365mm
Richtfabrikat:  Poroton S9 365 Objektziegel

Angebotenes Fabrikat: '..........................................' vom Bieter einzutragen

gemäß: Plan 0055 - hier AW01 und Grundrisse DG 0028 und 0029
Menge: 130,000 m2

**1.1.130 Zulage Erschwernisse Einbindung Schornsteine**
Zulage für Erschwernisse bei der Einbindung von
Bestandsschornsteinen gemäß Architektenplanung bzw.
Erfordernis in die vorbeschriebene Porotonwand.

Anschlusshöhe: bis ca. 3,50m
Abrechnung: je Schornstein
Anschluss an Schornsteine: G6

gemäß: Grundrisse DG 0028 und 0029
Menge: 1,000 Stk

**1.1.140 Fenster-/Türöffnung herst., d=36,5cm**
Öffnung für Fenster, Türen, Nischen u. ä. beim Aufmauern anlegen,
einschl. Herstellen der Leibungen ohne Anschlag.

Wanddicke: 36,5 cm

Ausführungsort: Poroton-Außenwand zum Innenhof
Menge: 40,000 m2

**1.1.150 Ziegelflachsturz, L=1,16m, d=36,5cm**
Ziegelflachsturz zur Überdeckung einer Öffnung in Porotonmauerwerk.

Material: bewehrtes Ziegelmauerwerk/Ziegelschalen mit Betonfüllung
Lichte Öffnung: ca. 1,16 m
Aufmaß: lichte Öffnungsbreite
Wandstärke: d= 36,5 cm

Ausführungsort: über Fenster TH Seitenflügel (Fenster F001)
Menge: 1,000 Stk

*Hinweis: Giebelwände Vdhs., Stfl. und QG*

**1.1.160 Ausgleichsschicht und Bitumendachbahn, B=24cm**
Ausgleichsschicht herstellen und Bitumendachbahn liefern und
verlegen auf Rohdecke über UG.

Ausgleichsschicht: NM MG III
Bitumendachbahn: R500
Breite:  ca. 24cm
Folgeleistung: KS-Mauerwerk

Ausführungsort:
- lange Giebelwand - VDHS, Seitenflügel, QG
- kurze Giebelwand VDHS
- kurze Giebelwand QG
Menge: 90,000 m

**1.1.170 KS-QUADRO 1/8 flach, SFK20, DM, D=24cm**
Kalksandstein-Mauerwerk für Giebelwand (Vorderhaus, Seitenflügel
und Quergebäude) als komplette Leistung herstellen,
inkl. sämtlicher Anarbeitungen.

Material: KS-QUADRO 1/8 flach,
SFK: 20, DM
Stärke: 24cm
Statikposition: 49
gemäß: Plan 0055 - hier AW03 und AW06

Ausführungsort: wie vor
Menge: 330,000 m2

**1.1.180 Zulage Erschwernisse Einbindung Schornsteine**
Zulage für Erschwernisse bei der Einbindung bzw. beim Anschluss
von Bestandsschornsteinen gemäß Architektenplanung bzw. Erfordernis
in die vorbeschriebene KS-Wand.

Anschlusshöhe: bis ca. 3,80m
Abrechnung: je Schornstein
Anschluss an Schornsteine: G1, G2, G3, G5, G11, G12, G14, G19

gemäß: Grundrisse DG 0028 und 0029
Menge: 8,000 Stk

**1.1.190 Trennfugenplatte, Gebäudetrennfuge, 30 mm**
Trennfugenplatte, d=30mm, als Gebaudetrennfuge herstellen.

Anforderungen:  nicht brennbar, Schmelzpunkt >1000°C,
Richtfabrikat:  Rockwool Splitrock MW
Einbauort:  Trennwände zum Nachbar Chausseestraße 6 und 8

Angebotenes Fabrikat: '..........................................' vom Bieter einzutragen

Detail: 0075
Menge: 330,000 m2

*Hinweis: Innenwände Innenwandtyp IW1*

**1.1.200 Ausgleichsschicht und Bitumendachbahn, B=24cm**
Ausgleichsschicht herstellen und Bitumendachbahn liefern und
verlegen auf Rohdecke über UG.

Ausgleichsschicht: NM MG III
Bitumendachbahn: R500
Breite: ca. 24cm
Folgeleistung: KS-Mauerwerk

Ausführungsort: für Innenwände Innenwandtyp IW1
Menge: 20,000 m

**1.1.210 Mauerwerk, KSV, 12-1,8, d=24cm**
Kalksandstein-Mauerwerk für Treppenhauswände in
Brandwandqualität als komplette Leistung herstellen,
inkl. sämtlicher Anarbeitungen.

Die Position beinhaltet das saubere Mauern und Schneiden von Steinen.
Material: KSV, 12-1,8, d=24cm (Annahme)

gemäß: Plan 0056 - hier IW 1 und Grundrisse DG 0028 und 0029
Menge: 50,000 m2

**1.1.220 Fenster-/Türöffnung herst., d=24cm**
Öffnung für Fenster, Türen, Nischen u. ä. beim Aufmauern anlegen,
einschl. Herstellen der Leibungen ohne Anschlag.

Wanddicke:  24 cm

Ausführungsort: für Innenwände Innenwandtyp I
Menge: 10,000 m2

**1.1.230 Ziegelflachsturz, L=1,01m, d=24cm**
Ziegelflachsturz zur Überdeckung einer Öffnung in Porotonmauerwerk.

Material: bewehrtes Ziegelmauerwerk/Ziegelschalen mit Betonfüllung
Lichte Öffnung: ca. 1,01m
Aufmaß: lichte Öffnungsbreite
Wandstärke: d= 24 cm

Ausführungsort: über Türöffnungen der Wohnungszugänge der Treppenhäuser
Menge: 4,000 Stk

*Hinweis: Sonstige Leistungen für Mauerwerksarbeiten*

**1.1.240 MW, Vollziegel, Mz 20-1,8, bis d=36,5cm**
Kalksandstein-Mauerwerk in Klein- und Kleinstflächen als
komplette Leistung herstellen, inkl. sämtlicher Anarbeitungen.

Die Position beinhaltet das saubere Mauern und Schneiden von
Steinen.

Diese Position kommt nur zur Anwendung, wenn die Leistungen
nicht durch die Vorpositionen abgedeckt werden.
Es ist ein separates Aufmaß zu erstellen und von der örtlichen
Bauleitung freigeben zu lassen.

Material: MW, Vollziegel, Mz 20-1,8, (Annahme), bis d=36cm
Menge: 5,000 m3

**1.1.250 Verzahnung stemmen, d=<24cm**
Verzahnung für Mauerwerksanschlüsse verbandsgerecht stemmen
einschl. Entsorgung des Bauschutts nach AVV-Schlüssel.

Schichthöhe: NF bis 2DF
Wandbaustoff: Mz, KSV, HLZ
Wanddicke: bis 24 cm
Menge: 80,000 m

**1.1.260 Verzahnung stemmen, d=<36,5cm**
Verzahnung für Mauerwerksanschlüsse verbandsgerecht stemmen
einschl. Entsorgung des Bauschutts nach AVV-Schlüssel.

Schichthöhe: NF bis 2DF
Wandbaustoff: Mz, KSV, HLZ
Wanddicke: bis 36,5 cm
Menge: 80,000 m

**1.1.270 bituminöse Trennlage Ringanker, B=24cm**
Bituminöse Trennlage zw. Ringanker und OK 365er Porotonwand.

Streifenbreite Trennlage: mind. 24cm

Ausführungsort: Anschluss BSP/Außenwand hofseitig Seitenflügel
gemäß:  "Ausführungsplan Grundriss DG-Dachtragwerk" von Bauberatung Weiß
(Plan Nr.: ...0001); hier Schnitt O-O und Schal- und Bewehrungsplan Ringanker
Plan ...0003
Menge: 190,000 m

**1.1.280 Schalung, glatt, Ringanker**
Schalung für Ringanker, Stürze, Überzüge, Unterzüge usw. als
glatte Systemschalung.

Folgeleistung: Spachtelung oder Putz
Oberfläche: glatt
Querschnitt: bis B/H=38/24cm, überwiegend 24/24cm
Einbauhöhe: bis ca. 3,0 über OKFF, erf. Rüstarbeiten sind einzurechnen

Einbauort:
- gemäß Statik über allen massiven Bauteilen (Pos. 8, 8.1, 10, 27, 49)
- als Fenstersturz über Fenster zum Innenhof
- Für Loggienausbildung, Vorderhaus. und QG gem. Detail 0092 und 0094
Menge: 145,000 m2

**1.1.290 Ringanker, C20/25, Stahlbeton**
Ringanker, Stürze, Überzüge, Unterzüge usw. aus Stahlbeton mit
rechteckigem Querschnitt, Oberfläche glatt, mit gefasten Kanten,
Betonwarzen und Grate abgeschliffen.

Schalung in gesonderter Position; Bewehrung ist einzurechnen.

Betongüte: C20/25
Querschnitt: bis B/H=38/24cm,
überwiegend 24/24cm
Einbauhöhe: bis ca. 3,0 über OKFF; erf. Rüstarbeiten sind einzurechnen

Einbauorte: wie vor
Menge: 13,000 m3

*Hinweis: Sonstige Leistungen gem. Bauberatung Weiß*
Sonstige Leistungen gem. Ausführungsplanung Bauberatung Weiß

**1.1.300 Schornsteinmauerwerk**
Neu aufzumauernde Schornsteine gemäß Erfordernis in den
verschiedensten Verbandsarten und Mauerwerksstärken
entsprechend Planung neu aufmauern.

Abrechnung:  in m3 vermauertes Mauerwerk
Menge: 3,000 m3

**1.1.310 Anschluss Ringanker an Schornsteine**
Text gemäß "Ausführungsplan Grundriss DG-Dachtragwerk"
von Bauberatung Weiß (Plan Nr.: ...0001):

"Im Bereich der Schornsteine werden die Ringanker verjüngt.
Zum Kraftschlüssigen Abschluss der BSP werden diese dort
regelmäßig über Betonanker mit dem Ringanker verbolzt.
Die Fuge zwischen Schornstein und BSP wird mit Quellmörtel
gefüllt. Als Regeldetail gilt hier Schnitt A-A."

Anzubietende Leistung:
1 Stück Verbolzung der BSP-Platten mit Ringanker
gem. Regeldetail Schnitt A-A, bestehend aus:
- 3 Fischer FAZ II Plus R8/80, a=50cm
Menge: 13,000 Stk

**1.1.320 Anschluss Terrassenstütze an TH-Wand**
Anschluss Terrassenstütze an TH-Wand gemäß "Ausführungsplan
Grundriss DG-Dachtragwerk"
von Bauberatung Weiß (Plan Nr.: ...0001); hier Schnitt G-G und H-H:

- Brettschichtplatten um das Stützenfundament ca. 100/140mm
groß ausklinken
Menge: 2,000 Stk

**1.1.350 horizontaler Mauerwerksschnitt inkl. Putz abschlagen**
Horizontaler Mauerwerksschnitt inkl. Außenputz abschlagen
und entsorgen.

Am Übergang Bestandputzflächen zu Neuputzflächen wird bauseits
ein Fassadenprofil montiert. Als Vorleistung für diese Leistung ist
zu erbringen:

- horizontaler Schnitt am Bestandsputz im genauen Verlauf des
später bauseits anzubringenden Fassadenprofils.
Der Verlauf ist gemeinsam mit der örtlichen Bauleitung
festzulegen.

- von den noch bestehenden Bestands-Massivwänden ist der
restliche Altputz abzuschlagen und zu entsorgen
(angenommene Restputzhöhe im Mittel ca. 25cm

Ausführungsort:
- Fassade straßenseitig
- Fassade zum Innenhof
- Fassade zum 2. Innenhof
Menge: 75,000 m

#### Bereich 1.2 Innenputzarbeiten

**1.2.10 Maßnahmen zum Schutz von Fenstern**
Staubdichtes Abkleben von Fenstern zum Schutz vor Verschmutzungen
im Zuge der Putzarbeiten mit Baufolie und geeignetem Klebeband.

Folie: Stärke mind. 60my
Klebeband:  mit dem Fensterbauer abgestimmt auf das Material der
Fensterrahmen bzw. Beschichtung der Rahmen
Menge: 40,000 m2

**1.2.20 Grundierung, Untergrund Wände**
Grundierung als Putzgrundvorbehandlung bei verschiedenen saugenden
Untergründen, inkl. Untergrundvorbereitung wie Säubern der zu
bearbeitenden Fläche usw.

Putzgrund: KS- und Porotonmauerwerk
Ausführungsort: Wände und Leibungen
Menge: 260,000 m2

**1.2.30 Überspannung Gewebe**
Überspannung sämtlicher Mauerwerksflächen mit einem
Armierungsgewebe zur Verhinderung nachträglich auftretender
Oberflächenrisse.

Angebotenes Fabrikat: '..........................................' vom Bieter einzutragen
Menge: 260,000 m2

**1.2.40 Wandputz, als Kalkzementputz, Q2**
Wandputz, im Innenbereich als Kalkzementputz einlagig, inkl.
Anarbeitung an alle Bauteile wie Fensterbänke usw..

Bauteil: Wände
Putzgrund: KS - Mauerwerk
Mörtelgruppe: PII nach DIN 18550
Druckfestigkeit: CSII nach DIN EN 998-1
Oberfläche: geglättet, Q2
Putzdicke: ca. 15 mm

Ausführungsort:
- an Außenwänden AW02
- an Innenwänden IW01
Detail: 0055 und 0056
Menge: 120,000 m2

**1.2.50 Wandputz als Gipsputz, Q2**
Wandputz, im Innenbereich als Gipsputz einlagig, inkl.
Anarbeitung an alle Bauteile wie Fensterbänke usw.

Bauteil:  Wände
Putzgrund: Porotonmauerwerk
Mörtelgruppe: PIV nach DIN 18550
Druckfestigkeit: > 2 N/mm2 nach DIN 18550
Oberfläche: geglättet, Q2
Putzdicke: ca. 15 mm

Ausführungsort: - an Außenwänden AW01 Detail: 0055
Menge: 120,000 m2

**1.2.60 Leibungen, 1-lagig, innen, Q2, B=25cm**
Fensterleibungen als komplette Leistung mit Putzkantenprofil
an Außenecke malerfertig herstellen.

Anschluss an Fensterelement jeweils mit Putzabschlussprofil.

Leibungsbreite: bis ca. 250mm
Putzstärke: ca. 15mm
Putzart: Gipsputz PIV
Oberfläche: Q2, geglättet
Ausführungsort: Fensterleibungen

Angebotenes Putzkantenprofil: '..........................................' vom Bieter einzutragen

Angebotenes Putzabschlussprofil: '..........................................' vom Bieter einzutragen
Menge: 80,000 m

**1.2.70 Eckschutzschienen verz.,Unterputz innen**
Eckausbildung des Unterputzes im Innenbereich mit verzinkten
Eckschutzschienen; zusätzlich zu den - gesondert ausgeschriebenen
- Eckschutzschienen an Fensterleibungen.

Putzdicke:  ca. 15 mm

Angebotenes Fabrikat: '..........................................' vom Bieter einzutragen
Menge: 30,000 m

**1.2.80 Putzabschlussprofil, verzinkt, Innenputz**
Putzabschlussprofil aus verzinktem Stahlblech zur Begrenzung
verschiedener Bauteile oder für Sichtfugen im Innenbereich.

Putzdicke:  ca. 15 mm

Angebotenes Fabrikat: '..........................................' vom Bieter einzutragen
Menge: 20,000 m

**1.2.90 Beiputzarbeiten**
Beiputzarbeiten, z.B. an Stahlzargen u. ä., in Klein- und Kleinstflächen.
Putzart:  wie angrenzende Hauptputzflächen
Menge: 30,000 m2

**1.2.100 Streckmetallgewebe, verzinkt**
Überspannung mit Streckmetallgewebe, verzinkt.

Zweck: Putzträger zur Überspannung nicht aufgefüllter Schlitze oder
Holz-/Stahlbauteile im Wandquerschnitt
Menge: 10,000 m2

**1.2.110 Schlitze schließen, Normalmörtel, <25cm2**
Schlitze im Zuge der Putzarbeiten schließen.

Leistungsbestandteile
- Prüfen Dämmung/Entkopplung eingelegter Leitungen
- Auswerfen/Auffüllen Hohlräume
- Überspannen mit Glasfasergewebe
- Oberflächenbindiger Verputz
Ebenheitstoleranzen: nach DIN 18202, Tab. 3, Zeile 7
Material: Normalmörtel, schwindfrei, wie
 nebenliegende Wandfläche
Schlitzquerschnitt: bis 25 cm2

Einbauort: nach Erfordernis
Menge: 50,000 m

**1.2.120 Putzmehrstärken, je 5mm**
*** Bedarfsposition ohne GB
Putzmehrstärken je 5mm ÜBER 15mm hinausgehend.

Die Leistung ist vor der Ausführung vom AG schriftlich freigeben zu lassen.
Menge: 1,000 m2

**1.2.130 Zulage Putz PII, Q3 statt Q2**
*** Bedarfsposition ohne GB
Zulage für die Ausführung Kalkzementputz in Qualitätsstufe Q3
anstelle Standardausführung Q2.

Zweck: verbesserte Oberflächenqualität,  Minimierung Störwirkungen bei
Streiflichtverhältnissen
Folgeleistung: Anstrich
Menge: 1,000 m2

**1.2.140 Zulage Putz PIV, Q3 statt Q2**
*** Bedarfsposition ohne GB
Zulage für die Ausführung Gipsputz in Qualitätsstufe Q3 anstelle
Standardausführung Q2.

Zweck: verbesserte Oberflächenqualität,  Minimierung Störwirkungen bei
Streiflichtverhältnissen
Folgeleistung: Anstrich
Menge: 1,000 m2

#### Bereich 1.3 Balkon an Terrasse zum 2. Hof

**1.3.10 Werkplanung und Statik**
*** Pauschalposition
Dem Auftragnehmer werden nach Auftragserteilung
Übersichtszeichnungen übergeben.

Die weitere technische Bearbeitung, d. h. - Erstellen einer
Ausführungsstatik sowie Erstellung von Konstruktions- und
Detailplänen für alle in der Leistungsbeschreibung aufgeführten
Positionen / Teilleistungen:

- Abstimmung der Details mit dem AG bzw. mit dem
Architekten rechtzeitig vor Fertigungsbeginn
- örtliche Aufmaße
- Standsicherheitsnachweise
- Vorlage von Original-Muster der Geländerkonstruktionen sind
mit dieser Position komplett anzubieten.

Die mit dem Architekten abgestimmten Konstruktionspläne
und Muster sind vor Fertigungsbeginn bzw. vor
Materialbestellung dem AG zu übergeben bzw. auf dem
Planserver bereitzustellen.

Diese bedürfen der Freigabe durch den Auftraggeber.
Aus den Darstellungen müssen Konstruktion, Maße,
Einbau, Befestigung und Bauanschlüsse der Bauteile
sowie die Einbaufolge erkennbar sein (DIN 18360, Zif. 3.1.1.3).
Menge: 1,000 psch

**1.3.20 Stahlkonstruktion Profilstahl**
Stahlkonstruktion als Tragkonstruktion einschl. aller Anschlussstellen,
Stegplatten, Kopf- und Fußplatten, Bohrungen, Verbindungsmittel,
Schweißverbindungen etc. für die Erstellung der Tragkonstruktion des
angesetzten Balkons gemäß Statik und Architektenplanung liefern und
aufbauen / abbinden als komplette Leistung.

Oberfläche: korrosionsgeschützt grundiert
Profile: U140, IPE140
gemäß: Detail 0053 und 0060
Menge: 0,200 t

**1.3.30 Lieferung und Einbau Isokorb**
Lieferung und Einbau eines Isokorbs zur thermischen Trennung
gemäß statischen Erfordernissen.

Detail:  0060 und 0053

Angebotenes Fabrikat: '..........................................' vom Bieter einzutragen
Menge: 7,000 Stk

### Titel 2 Zimmererarbeiten Holzrahmenbauwände

#### Bereich 2.1 Außenwände Holzrahmenbauwand

*Hinweis: im LV Zimmererarbeiten enthalten*

### Titel 3 Stundenlohnarbeiten

#### Bereich 3.1 Stundenlohnarbeiten

**3.1.10 Stundensatz Facharbeiter**
*** Bedarfsposition ohne GB
Arbeiten eine Facharbeiters, welche nicht in den Positionen
erfasst sind und gegen Nachweis und nur gegen vorherige
Beauftragung zur Ausführung kommen.
Menge: 30,000 h

**3.1.20 Stundensatz Helfer**
*** Bedarfsposition ohne GB
Arbeiten eine Helfers, welche nicht in den Positionen
erfasst sind und gegen Nachweis und nur gegen vorherige
Beauftragung zur Ausführung kommen.
Menge: 30,000 h
